# FFW-Damsdorf
Angebotsaufforderung (GAEB 90, DA83)
DV-Nummer: 2025-01
Währung: EUR
Auftraggeber: Gemeinde Kloster Lehnin, Friedensstrasse 3, 14797 Kloster Le

## LV Maler- u. Lackierarbeiten
Datum: 18.02.26

*Hinweis*
Geplant ist die Errichtung eines 1-geschossigen Anbaus
als Erweiterung des vorhandenen Funktionsgebäudes der
Freiwilligen Feuerwehr in Damsdorf.
Der Anbau wird in Massivbauweise errichtet und ist
nicht unterkellert.
Das Dach wird als massives Flachdach mit extensiver
Dachbegrünung ausgebildet.
Installationswände und Abhangdecken werden in
Trockenbauweise ausgeführt.

Die Bauleistung wird in 2. Bauabschnitten durchgeführt.

Im 1. Bauabschnitt wird der Neubau errichtet.
Hier sind neben Umkleide- und Sanitärräumen Lager- und
Abstellflächen als Erweiterung der Fahrzeughalle
geplant.
Im Bestandsgebäude werden im 2. Bauabschnitt die
vorhandenen Sanitärräume im Erdgeschoß umgebaut.

Die Haustechnische Anlage des Neubaus wird an den
Bestand angeschlossen

Der Betrieb des Feuerwehrgebäudes wird während der
Bauphase nicht unterbrochen.
Der sichere und ungehinderte Zugang für die
Einsatzkräfte zum Bestandsgebäude ist jederzeit
sicherzustellen.
Temporäre Einschränkungen sind mit der Bauleitung und
dem Ortswehrführer abzustimmen.

Baumaterialien/ Bauabfälle sind geordnet und gesichert
zu lagern.

1.1 Gebäudekenndaten:
Bruttogrundfläche:  250 m²
Bruttorauminhalt:  750 m²
Geschoß:  1
Gebäudehöhe:  3,60 m

*Hinweis*
2.1 Lage und Bebauung

Das Baugrundstück befindet sich auf dem Gelände der
Freiwilligen Feuerwehr Damsdorf und wird über eine
befestigte Zufahrt von der öffentlichen Staße aus
erschlossen.
Das Gelände ist umzäunt und mit einem Tor gesichert.

Der aktuelle Bestandbau wird während der Bauphase für
durch die Feuerwehr genutzt.

Stellflächen für Fahrzeuge des AN und Fahrzeuge des vom
AN eingesetzten Personals stehen auf dem Gelände des AG
nicht zur Verfügung.
Die Alarmwege sind jederzeit für die Einsatzkräfte
freiuhalten.

2.1 Baumbestand

Einschränkungen im Bereich der Baustelle durch den
Baumbestand sind nicht zu berücksichtigen.

2.3 Immissionsschutz

Die Bestimmungen des Bundesimmissionsschutzgesetzes
(BImSchG) und der Allgemeinen Verwaltungsvorschrift
gegen Baulärm des Landes Brandenburg (AVV-Baulärm)
anzuwenden.

Zum Schutz gegen Baulärm-Geräuschimmissionen ist die
Arbeitszeit nach AVV Baulärm begrenzt.
Die Arbeitszeit ist festgelegt:
Montag bis Freitag von 7.00 Uhr bis 20.00 Uhr
Samstag von 7.00 Uhr bis 18.00 Uhr.

Der von der Baustelle ausgehende Lärm ist nach der AVV
Baulärm bewertet. Diese sieht Richtwerte für
Lärmimmissionen vor, die vom AG eingehalten werden
müssen.
Die zulässigen Geräuschimmissionen betragen:
60 dB(A) tagsüber und 45 dB(A) in der Nacht.

2.4 Baustelleneinrichtung

Flächen für die Baustelleneinrichtung sowie Lager- und
Arbeitsplätze des AN stehen nur im begrenztem Umfang
zur Verfügung, und sind mit der Bauleitung abzustimmen.

Die Überlassung zur Nutzung der Flächen regelt der AG.
Ein Anspruch auf Nutzung der Flächen besteht nicht.
Für darüber hinausgehenden Flächenbedarf des AN zur
Durchführung seiner vertraglichen Leistungen und zum
Betrieb der Baustelle hat der AN Sorge zu tragen.

2.4.1 Baustromversorgung
Medienübergabepunkt am Bestandsgebäude vorhanden

2.4.2 Bauwasserversorgung
Medienübergabepunkt am Bestandsgebäude vorhanden

2.5 Sicherheits- und Gesundheitsschutz

Für die Baumaßnahme ist vom AG ein Sicherheits- und
Gesundheitsschutz- Koordinator (SiGeKo) nach
Baustellen-Verordnung eingesetzt.
Ein Sicherheits- und Gesundheitsschutzplan (SiGe-Plan)
nach BaustellenVO für alle auf der Baustelle
auszuführenden Arbeiten ist erstellt. Vor Beginn der
Arbeiten des AN ist in Abstimmung mit dem SiGeKo der
SiGe-Plan anzupassen und zu ergänzen.

*Hinweis*
1. Geltungsbereich und Ausführungsgrundlage

Grundlage dieser Ausschreibung, Ausführung und
Abrechnung sind die Bestimmungen der VOB, neueste
Fassung, die z.Zt. der Bauausführung gültigen
DIN-Vorschriften, die Allgemeinen Regeln der Technik,
die Herstellervorschriften, die Unfallverhütungsvorschriften und die Berufsgenossenschaftliche Regeln
BGR 165

Die im LV beschriebenen Leistungen sind jeweils
vollständig zu erbringen. Einzelne Arbeitsschritte, die
im LV-Text nicht ausdrücklich erwähnt werden, sind zu
kalkulieren, wenn sie zur Herstellung der
Vollständigkeit einer Leistung unerlässlich sind.

Die aktuellen Ausführungspläne sind Grundlage der
Ausschreibung und liegen bei der Vergabestelle in
elektronischer Form vor. Die Unterlagen können hier in
elektronischer Form abgerufen werden.

Der Bieter ist verpflichtet, sich vor Angebotsabgabe
über die örtlichen Gegebenheiten zu informieren. Der
Bieter hat sich mit dem Umfang, den technischen
Besonderheiten des Bauvorhabens und den besonderen
Anforderungen anhand der vorliegenden Pläne und
Unterlagen vertraut zu machen.
Nachforderungen aus Unkenntnis der Planunterlagen und
der örtlichen Gegebenheiten werden nicht anerkannt.

2. Allgemeine Vorbemerkungen

Der Bieter ist verpflichtet, die im Leistungsverzeichnis beschriebenen Positionen auf Vollständigkeit,
fachliche Ausführbarkeit und Eignung für den
vorgesehenen Verwendungszweck zu überprüfen.
Techn. Bedenken gegen die vorgesehene Art der
Leistungen oder etwaige Änderungsvorschläge sind auf
einer gesonderten Anlage zum Angebot aufzuführen.
Der AN hat rechtzeitig ein örtliches Aufmaß
durchzuführen. Alle Maße, die von den vorhandenen
Baukonstruktionen abhängig sind, müssen vom AN
rechtzeitig vor Ausführung mit dem AG abgestimmt
werden. Unzulässig große Bautoleranzen sind dem AG
unverzüglich anzuzeigen.

Aufmaßblätter und -Zeichnungen sind zeitgleich zu den
durchgeführten Arbeiten zu führen und durch den AG
bestätigen zu lassen. Sämtliche Unterlagen sind
nachvollziehbar und prüffähig aufzustellen.

Bei vorzeitiger Anlieferung von Materialien sind diese
so zu lagern, dass andere Handwerker nicht behindert
werden und vor Verschmutzung und Diebstahl geschützt
sind.

Der Arbeitsablauf ist in Abstimmung mit den anderen auf
der Baustelle tätigen Gewerken durchzuführen.
Ablaufbedingte Unterbrechungen der Arbeiten sind
einzukalkulieren.

Nachunternehmer dürfen nur mit ausdrücklicher
Genehmigung des Bauherren eingesetzt werden und sind
mit Angebotsabgabe zu benennen.

Der Schutz bereits eingebauter Bauteile anderer
Gewerke, sowie der Schutz angrenzender Bereiche ist
sicherzustellen.

Die Ausführung von Wahl- und Bedarfspositionen bedarf
der Zustimmung des AG. Der AG kann Entscheidungen
hierüber auch nach Auftragsvergabe treffen.

Grundsätzlich ist nur ein komplettes, vom Hersteller
abgestimmtes System zu verwenden. Das Kombinieren
einzelner Komponenten verschiedener Hersteller ist
nicht zulässig.

Bei der Verarbeitung von Dämm- und Dichtungsmaterialien
ist auf die physikalische und chemische Verträglichkeit
in Kombination auch mit den vorhandenen Materialien zu
achten.

Dauerelastische Verfugungen sind aus UV-beständigem
Material herzustellen.

Der Arbeitsablauf ist in Abstimmung mit den anderen auf
der Baustelle tätigen Gewerken sowie den Forderungen
der Bauleitung durchzuführen. Ablaufbedingte
Unterbrechungen der Arbeiten sind einzukalkulieren.

Das Klammern, die Verwendung von Reißzwecken oder
ähnlichen Befestigungsmitteln, die die abzudeckende
Oberfläche verletzen oder Rost verursachen, ist
ausdrücklich untersagt. Bei Nichtbeachtung gehen auch
Folgeschäden zu Lasten des Auftragnehmers.

3. Preisinhalte

Soweit in der Ausschreibung nicht anderes vorgesehen
ist, gilt in Ergänzung der DIN-Vorschriften:
Mit den Preisen sind u.a. abgegolten:
- Schutz vor Verunreinigungen bauseitiger Bauteile
  durch Schutzfolien,
- Schutzmaßnahmen für den Personenverkehr durch
  Hinweisschilder oder Absperrungen im gewerksüblichen
  Umfang
- alle erforderlichen Materialtransporte
- Das Entfernen und Wiederanbringen von Schalter- und
  Steckdosenabdeckungen
- Aus- und Einhängen der Türen, Fenster, etc. und der -
- Aus- und Einbau von Dichtungsgummis dergleichen zur
  Bearbeitung sowie Kennzeichnung dieser Bauteile.
- Grundreinigung der Glas- und Rahmenflächen einschl.
  dem  Entfernen von Schutzfolien, Kleber- und
  Versiegelungsrückständen vor Übergabe

4. Dokumentation

Die vollständige Dokumentation ist 3 Wochen vor Abnahme
zur Überprüfung an den AG in 1-facher Ausführung sowie
vollständig in digitaler Form zu übergeben.
Die Dokumentation ist Nebenleistung und wird nicht
gesondert vergütet.

Die Dokumentation beinhaltet:
- Prüfzeugnisse/ Prüfprotokolle/ Testate
- Nachweise zur Qualitäten der verbauten Materialien
- Auflistung der verwendeten Beschichtungsstoffe,
  gegliedert nach Verwendungszweck bzw. -ort, Fabrikat,
  Hersteller und Chargen-Nummer bzw. Farbton
- Bautagebuch
- ggf. Wartungs- und Pflegeanleitungen

### Titel 01 Baustelleneinrichtung

*Hinweis*
Die Baustelleneinrichtung ist eine
Nebenleistung gem VOB und wird
nicht separat vergütet
Schutzmaßnahmen gem UVV und
Arbeitsstättenverordnung.
Aufstell- und Lagerflächen sind bei
Bedarf mit der Bauleitung
abzustimmen.

**01.10 Rollrüstung**
Aufbauen, Abbauen fahrbares Gerüst DIN 4420-3, DIN EN
12810, einschl. Grundeinsatzzeit (4 Wochen),
Systemgerüst DIN EN 12810-1, Lastklasse 2 (1,5 kN/m2),
Höhe der obersten Gerüstlage 4 m, im Gebäude.
Menge: 1,000 St

**01.20 Gebrauchsüberlassung Rollrüstung**
Gebrauchsüberlassung über die Grundeinsatzzeit hinaus
für fahrbares Gerüst wie zuvor beschrieben
Menge: 4,000 StWo

### Titel 02 Abbrucharbeiten, Bauabfälle

*Hinweis*
1. Verpackungsabfall, überschüssiges
Baumaterial, Baustellenabfälle

Anfallendes Verpackungsmaterial
bleibt Eigentum des AN und ist, soweit
möglich, dem Dualen System
zuzuführen oder auf andere Art
ordnungsgemäß zu entsorgen.

Überschüssiges Baumaterial
(Verschnitt, Reste etc.) und
Baustellenabfälle aus dem Bereich
des AN entsorgt dieser in eigener
Zuständigkeit.

Verpackungsmaterial, überschüssiges
Baumaterial und Baustellenabfälle des
AN sind auf der Baustelle in
verschließbaren Containern zu
sammeln. Das Verbringen oben
genannter Abfälle in die
Sammelbehälter für Bauabfälle ist
untersagt. Gefüllte Container sind
ohne Aufforderung und unverzüglich
abzufahren.

Die Zwischenlagerung auf dem
Gelände darf nur nach Genehmigung
durch die Bauleitung und nur in
geschlossenen Containern erfolgen.

Die anfallenden Kosten für das
Aufstellen, Vorhalten und Beseitigen
der Container ist eine Nebenleistung
und in die Einheitspreise
einzurechnen.

### Titel 04 Maler- u. Lackierarbeiten

*Hinweis*
Der Schutz von Fußböden, Geländern, Türen, Fenstern vor
Verunreinigungen und Beschädigungen während der
Arbeiten durch loses Abdecken, Abhängen oder Umwickeln,
einschließlich anschließender Beseitigung ist eine
Nebenleistung gem VOB und wird nicht gesondert
vergütet.

Farbreste, auch wenn sie in Bezug auf Umweltschutz
unbedenklich sind, dürfen nicht in die Entwässerung des
Gebäudes bzw. der Außenanlagen geschüttet werden.
Abfälle und Reststoffe sind nicht zu mischen, sondern
zur ordnungsgemäßen Entsorgung getrennt zu sammeln und
selbst mind. wöchentlich zu entsorgen.

**04.10 Wandflächen spachteln**
Wandflächen geputzt, innen incl. Leibungen, etc,
vollflächig spachteln und glätten mit
Dispersionsspachtel als Untergrund für Vlies und
Erstbeschichtung einschl. erf. Haftgrundvorbereitung
Qualitätsstufe Q3 gemäß Merkblatt Nr. 2 bzw. Nr. 2.1
der Industriegruppe Gipsplatten im Bundesverband der
Gipsindustrie e.V.,
Menge: 300,000 m2

**04.20 Grundieren Wand**
Grundierung der Wandflächen aus malerfertig
verspachtelten GKB Platten und Gipsputzflächen als
Untergrundvorbereitung für nachfolgend beschriebene
Wandbeschichtung Vlies
Tiefgrund auf Dispersionsbasis
Menge: 600,000 m2

**04.30 Anstrichvlies**
Aufbringen einer Unterlage für Beschichtungen,
Unterlage aus Zellulose-Polyestervlies, Gewicht 45g/m2,
auf Trockenbauwänden und geputzten Massivwänden,
Oberfläche glatt, Arbeitshöhe über 2,5 bis 3 m,

Angebotenes Produkt:
 '......................................'
vom Bieter einzutragen.
Menge: 420,000 m2

**04.40 Erstbeschichtung Wand Putz**
Erstbeschichtung an Wand, innen, als Zwischen- und
Schlussbeschichtung aus Dispersionsfarbe,
wasserbasiert, lösemittelfrei, (scheuerbeständig).

Nassabriebbeständigkeit  Klasse 2 DIN EN 13300
Deckvermögen:  Klasse 2 nach DIN EN 13 300
Glanzgrad / Farbton:  matt, weiß
Raumhöhe  bis 3m
Menge: 600,000 m2

**04.50 Überholungsbeschichtung Wand**
Beschichtung an Wand wie vor jedoch als
Überholungsbeschichtung auf vorh. Dispersionsanstrich.
einschl. Haftgrundanstrich als Untergrundvorbereitung
Raumhöhe: ca. 5m
Menge: 250,000 m2

**04.60 Acrylatbeschichtung**
Zulage zur Vorposition für die Ausführung der
Erstbeschichtung unter Verwendung von wasserbasiertem,
lösemittelfreiem Acrylat-Anstrichsystem, wasch-/
abrieb-/und stoßfest,

Nassabriebbeständigkei Klasse 1 DIN EN 13300
Deckvermögen:  Klasse 2 nach DIN EN 13 300
Glanzgrad / Farbton:  matt, weiß
Paneelhöhe  bis 1,5m
Menge: 170,000 m2

**04.70 Decke spachteln Q3**
Decke innen, aus Betonfertigteilen, Oberfläche glatt,
mit zementhaltiger Spachtelmasse vollflächig spachteln,
Spachtelung Qualitätsstufe Q3,
Deckenhöhe bis 3,5 m einschl. der hierfür erf.
Rollrüstung.
Menge: 90,000 m2

**04.80 Erstbesch Decke**
Erstbeschichtung an Decke, innen, Untergrund
Spachtelung Qualitätsstufe Q3 gemäß Merkblatt Nr. 2
bzw. Nr. 2.1 der Industriegruppe Gipsplatten im
Bundesverband der Gipsindustrie e.V.,
Grundbeschichtung, Zwischenbeschichtung und
Schlussbeschichtung aus Dispersionsfarbe,
wasserbasiert, lösemittelfrei, deckend,
Nassabriebbeständigkeit Klasse 3 DIN EN 13300
(waschbeständig).
Menge: 165,000 m2

**04.90 Überholungsbeschichtung Decke**
Beschichtung an Decke wie vor jedoch als
Überholungsbeschichtung auf vorh. Dispersionsanstrich.
einschl. Haftgrundanstrich als Untergrundvorbereitung
Raumhöhe: ca. 5m
Menge: 230,000 m2

**04.100 Zulage fungizid / anglizid**
Zulage zur Decken-und Wandbeschichtung für fungizid und
algizid wirkenden Zusatz
Ausführung in Feuchträumen nach Angabe der BL
EP als einmalige Zulage für Komplettbeschichtung
Menge: 765,000 m2

**04.110 Zulage leicht getönt**
Zulage Wandanstrich für farbige Abtönung leicht getönt
bis 12% Volltonanteil nach Bemusterung
incl. Beschneiden zur Decke und angrenzenden
Wandflächen und erf. Schutzmaßnahmen
Menge: 1,000 m2

**04.120 Zulage satt getönt**
Zulage farbige Abtönung satt getönt bis 90%
Volltonanteil nach Bemusterung
Ausführung auf Teilflächen
incl. Beschneiden zur Decke und angrenzenden
Wandflächen und erf. Schutzmaßnahmen
Menge: 1,000 m2

**04.130 Verfugung mit Acryl**
Verfugung mit Acryl (überstreichbar), elasto-plastisch,
einseitig, der Anschlüsse von Türen, Fenstern und
sonstigen Einbauteilenin sowie den Übergängen
Decke/Wand und Wandecken.
Menge: 600,000 m

**04.140 Erstbeschichtung Stahl-Türblatt**
Erstbeschichtung von Stahl-Türblätter, beidseitig,
Untergrund grundierter Stahl, seidenmatt, deckend,
- Schadstellen an Grundanstrich ausbessern
- Zwischenbeschichtung und
- Schlussbeschichtung aus aromatenfreiem Alcydharzlack,

Farbe: Vollton nach Bemusterung
Menge: 20,000 m2

**04.150 Erstbeschichtung Stahlzargen**
Erstbeschichtung von Stahl-Umfassungszargen, innen und
außen, Untergrund grundierter Stahl,  seidenmatt,
deckend,
- Schadstellen an Grundanstrich ausbessern
- Zwischenbeschichtung und
- Schlussbeschichtung aus aromatenfreiem Alcydharzlack,
Die Leistung versteht sich einschl. Aus- und Einbau von
Dichtungsgummis
Farbe: Vollton nach Bemusterung
Abmessungen B/H: bis 1,01/2,135m
Menge: 20,000 St

**04.160 Erstbeschichtung Rohre**
Beschichtung von Rohren verschiedener Durchmesser für
Hausinstallation, deckend, mit aromatenfreiem
Alcydharzlack wie folgt:
- Untergrund entrosten bzw. entfetten
- Grundbeschichtung
- Zwischenbeschichtung
- Schlussbeschichtung
Oberfläche : seidenmatt
Farbe : weiß
Rohrdurchmesser : bis 2"
Menge: 20,000 m

**04.170 Fußbodenhöhenausgleich**
Fußbodenhöhenausgleich bis 10mm mit Zementärer
Spachtelmasse auf Betonbödenherestellen einschl.
Grundierung und Untergrundvorbereitung.
Menge: 10,000 m2

**04.180 Beton kugelstrahlen**
Kugelstrahlen und Absaugen des Untergrundes aus Beton,
für Bodenbeschichtung mit Epoxidharz, einschl.
Entsorgung aufgenommener Stoffe
Menge: 85,000 m2

**04.190 Bodenbeschichtung für Parkflächen**
Bodenbeschichtung für Parkflächen und Industrieböden
mit hoher mechanischer Belastbarkeit als starres,
befahrbares, UV-beständiges und vergilbungsarmes OS 8 -
System mit 2-K Beschichtungssystem auf Oberfläche aus
Beton oder zementösen Untergründen wie folgt nach
Hestellervorschrift herstellen:

- Grundierung im Kreuzgang  auftragen,
- Egalisierspachtel verteilen
- Abgestreute Verschleißschicht aufbringen, mit einer
Zahntraufel oder Estrichrakel gleichmäßig verteilen und
mit der Stachelwalze im Kreuzgang egalisiert und
entlüfteten
- Quarzsand 0,3-0,8mm kontinuierlich erst fein und dann
im Überschuss vollflächig abstreuen
- Kopfversiegelung mit Gummischieber gleichmäßig
auftragen und dann mit Walze im Kreuzgang nachgerollen

Ausführung im Erdgeschoss,
Rutschklasse R11
Farbe. gem. Bemusertung

Hersteller/Typ: Sikafloor -2640 oder glw.

'................................................'
vom Bieter einzutragen.
Menge: 85,000 m2

**04.200 überfahrbares Fugenprofil**
überfahrbares Fugenprofil aus massivem Voll-Aluminium
an der Gebäudetrennfuge auf der Bodenplatte aus Beton
nach Herstellervorschrift verschiebesicher,
ungeschnitten in Längen von 3,00m einbauen.
beide Auflageschenkel des Profiles in Ausgleichsschicht
aus Epoxidharz eingekleben und zusätzlich
fugenbegleitend, im Abstand von 200 mm mit
gewindeschneidenden Edelstahlschrauben in der
Bodenplatte verankern.

Fugentiefe: 40 mm
Belastungsklasse: 5

Hersteller/Typ: MIGUA -FSN46 oder glw. '
....................................................'
vom Bieter einzutragen.
Menge: 10,000 m

**04.210 Kantenschutzwinkel**
Kantenschutzwinkel, aus Aluminium, weiß,
in Einzellängen bis 2m, liefern und an den offenen
Wandkanten verkleben.
Schenkellänge: je 30mm
Menge: 30,000 m

### Titel 05 Stundenlohnarbeiten

*Hinweis*
Vorbemerkungen
Stundenlohnarbeiten:

Stundenlohnarbeiten werden nach
Stundenverrechnungssätzen, in denen
Lohn- und
Gehaltskosten, Lohn- und
Gehaltsnebenkosten,
Sozialkassenbeiträge,
Vermögenswirksame Leistungen
sowie Gemeinkostenanteile und
Gewinn enthalten sind,
vergütet.

Zuschläge für Mehr-, Nacht-,
Sonntags- und
Feiertagsarbeit sowie
Erschwerniszuschläge sind nicht
in die Stundenverrechnungssätze mit
einzubeziehen,
sondern - sofern sie nicht schon als
Teilleistungspositionen im
Leistungsverzeichnis
enthalten sind - im Bedarfsfall zu
vereinbaren und
gesondert nachzuweisen.

Der Bieter erklärt, dass der
Stundenverrechnungssatz
unter Beachtung der preisrechtlichen
Vorschriften
ermittelt wurde und unabhängig von
der Anzahl der
abgerechneten Stunden gilt.

Stundenlohnarbeiten werden nur
vergütet, wenn deren
Ausführung von der Bauleitung
angeordnet wurde
(zu §2 Nr.10 VOB/B).

**05.10 Stundenverrechnungssatz für einen Facharbeiter**
Menge: 10,000 h

**05.20 Stundenverrechnungssatz für einen Helfer**
Menge: 10,000 h

USt %: 19,00
